# Ennigerloh, Ersatzneubau Olympiabad
Angebotsaufforderung (GAEB DA XML 3.3, DA83)
Projekt: G22029
Währung: EUR
Vergabeart: Öffentliche Ausschreibung
Abgabeort: gem. EVM 211; ;
Erstellt mit: GXML Toolbox V3.3 R20220330, ORCA AVA 27 27.00.00, 25.09.2026

## 034 376.01 Maler- und Bodenbelagsarbeiten

### Titel 00 Vorbemerkungen

*Hinweis: 1. Allgemeine Vorbemerkungen*
1. Allgemeine Vorbemerkungen

Grundlage der Leistungsbeschreibung ist die VOB, Teil C, die jeweils betreffenden allgemeinen technischen Vertragsbedingungen für Bauleistungen (ATV), neuester Verfassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau Beteiligten Personen zu beachten und dementsprechend umzusetzen - ohne das dafür grundsätzlich eine gesonderte Vergütung erfolgt. Dieses ist entsprechend in den Einheitspreisen einzukalkulieren.
Die Unfallverhütungsvorschriften sind Verordnungen und haben damit Gesetzescharakter. Von ihnen darf nur abgewichen werden, wenn der Unternehmer mindestens gleichwertige Maßnahmen festlegt und dokumentiert.
Die Anweisungen des SiGeKo sind zu befolgen.

Die zu erbringenden Leistungen sind möglichst eindeutig und erschöpfend beschrieben. Das entbindet den AN jedoch nicht, sämtliche planerischen Unterlagen sowie die erf. Vorleistungen anderer ANs auf Eignung für die Durchführung der eigenen Arbeiten zu prüfen. Bedenken gegen die Ausführung sind vor Beginn der Arbeiten schriftlich anzumelden.

Der AN ist verpflichtet, für dieses BV einen der deutschen Sprache mächtigen Fachbauleiter zu benennen. Der Fachbauleiter hat im Zeitraum der vertraglich geschuldeten Ausführungsfristen vor Ort an den wöchentlichen Baubesprechungen (Dauer jeweils zwei Stunden) teilzunehmen und dies in seine allgemeinen Nebenkosten mit einzurechnen. Hierbei getroffene Vereinbarungen bzw. Anordnungen der Bauleitung, insbesondere wenn sie der Sicherheit oder dem Baufortschritt dienen, sind unverzüglich Folge zu leisten. Alle Ergebnisse von Baubesprechungen werden zu Vertragbestandteilen, sofern nicht binnen fünf Werktagen schriftlich widersprochen wird.

Der Auftragnehmer ist angehalten, seinen Bauablauf so zu optimieren, dass der zeitlich vereinbarte Gesamtfertigstellungstermin eingehalten werden kann.
Soweit erforderlich ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Die Bautagesberichte sind eigenständig auf den bauseits zur Verfügung gestellten Projektserver hochzuladen.
Eine Schlussrechnungsstellung ist ohne Vorlage der vollständigen Bautagesberichte ausgeschlossen.

Stundenlohnzettel, die Nebenarbeiten auf besonderen Nachweis beinhalten,sind an dem nächsten Werktag nach dem Ausführungstag mit genauen Angaben über die durchgeführten Arbeiten (Namen der Arbeitnehmer, Beginn und Ende der Arbeiten, Ausführungsart, -ort etc.) der Bauleitung des AG zur Unterschrift in doppelter Ausführung vorzulegen.

Die im Rahmen der CE-Kennzeichnungsvorschriften für jedes Produkt vom jeweiligen Hersteller mit zu liefernden Unterlagen sind spätestens zur Abnahme zwingend dem Auftraggeber oder der Bauleitung zu übergeben. Des Weiteren sind für alle eingebauten Materialien und Bauteile die entsprechenden Produktinformationsblätter sowie die Fachunternehmererklärungen in 2-facher geordneter Form in Papier unaufgefordert zu übergeben. Zusätzlich ist die Dokumentationsunterlagen digital einzureichen und eigenständig auf den bauseits gestellten Projektserver zwecks Dokumentation hochzuladen.
Fehlen diese Unterlagen und Nachweise, ist dies ein wesentlicher Mangel gemäß § 12 Nr. 3 VOB/ B.

Zu den vorgenannten Unterlagen der Dokumentation gehören u.a.:
- Allgemeine bauaufsichtliche Zulassungen und Prüfzeugnisse
- Bauartzulassungen
- Prüf- und Wartungsbücher
- Inbetriebnahme- und Einweisungsprotokolle
- Pflege- und Reinigungsanweisungen
- Bedienungsanleitungen
- Werksplanungen/ Revisionszeichnungen (PDF und DWG) / Listen

Das Zusammenstellen der Dokumentaionsunterlagen ist in der folgenden Leistungsbeschreibung enthalten.

Der Bieter bestätigt mit der Abgabe seines Angebotes ausdrücklich, dass er über die entsprechenden Kapazitäten verfügt, um die Leistungen in den vorgesehenen Abschnitten und Zeiträumen im üblichen Taktverfahren mit Vor- und Nachgewerken gem. Rahmenterminplan auszuführen und das er auf Änderungen und Anpassungen vor und während der Bauzeit flexibel reagieren kann. Eine Abstimmung mit anderen Gewerken und Firmen ist erforderlich.

Die technische Klärung hat sofort nach Auftragserteilung zu erfolgen.
Alle einzubauenden Materialien und Bauteile sind vor dem Einbau zu bemustern. Der Einbau erfolgt erst nach Zustimmung durch den Auftraggeber. Bemusterungstermine sind mindestens vier Wochen vorher anzukündigen.

Zusätzliche Arbeiten jeder Art finden bei der Endabrechnung nur dann Anerkennung, wenn diese vor Ausführung schriftlich angemeldet, schriftlich vereinbart und von der Bauherrschaft bestätigt sind.

Der Bieter hat die Texte gründlich gelesen und akzeptiert diese Grundlage zur voll funktionsfähigen  Erstellung der Gesamtleistung. Sollte dies nicht der Fall sein, sind Ergänzungen in einem separaten Schreiben beizulegen bzw. anzubieten.

Bei Unstimmigkeiten auf der Baustelle hinsichtlich der örtlichen Situation und der geplanten Ausführung ist umgehend der zuständige Bauleiter zu informieren.

Der AN hat direkt nach Auftragserteilung, spätestens binnen 1 Kalenderwoche, eine Gefährdungsbeurteilung zu erbringen und diese dem Bauherren unaufgefordert in schriftlicher Form zur Verfügung zu stellen.

Auf dem gesamten Baugelände gilt absolutes Rauchverbot.

Die komplette Projektabwicklung erfolgt über eine Online Projektplattform. Diese betrifft auch die Planverteilung. Die Pläne sind vom AN eigenverantwortlich im aktuellen Zustand von der Projektplattform herunterzuladen und ggfs. zu vervielfältigen.

Ein Planversand  durch den Planer in Papierform wird aus Nachhaltigkeitsgründen nicht erfolgen.

Ende der Allgemeinen Vorbemerkungen.

*Hinweis: 2. Projektspezifische Vorbemerkungen*
2. Projektspezifische Vorbemerkungen

Bei den nachfolgend aufgeführten Leistungen handelt es sich um die Leistungen für den Ersatzneubau des Olympiabades in Ennigerloh.

2.1 Beschreibung der örtlichen Verhältnisse

Das Grundstück liegt am südwestlichen Standrand in unmittelbarer Nachbarschaft zum Sportpark Stavernbusch.

Direkt neben dem Baufeld befindet sich das Naturbad (Freibad) mit den entsprechenden Nebengebäuden. Das Freibad wird während der Bauausführung weiter betrieben. Die in der Nähe befindlichen Sportanlagen werden ebenfalls während der Ausführung genutzt.

Baufeld und Baustellenzuwegung:

Die einzige Zufahrtsstraße zur Baustelle führt durch ein angrenzendes Wohngebiet. In der Nähe des Baufeldes sowie im Bereich der Baustelleneinrichtungsfläche sind schützenswerte Bäume vorhanden.

Die Oberkante des Eingangsniveaus (±0,00) liegt bei +94,80 m NHN.

Werden öffentliche Flächen über das vorgesehene Maß (zeitlich und räumlich) auf Veranlassung des Auftragnehmers in Anspruch genommen, hat dieser die entsprechende Abstimmung mit den Behörden vorzunehmen (z. B. Gewichtsbeschränkungen, Sondernutzungserlaubnis nach StVO etc.) und die erhöhten Gebühren zu tragen.

Alle Verkehrswege, Zufahrten, Zugänge und Fußwege sind freizuhalten, so dass deren Nutzung ohne Gefährdung und wesentliche Einschränkungen für die Nutzer sowie des öffentlichen Verkehrs der umliegenden Straßen möglich ist. Die Zufahrt ist während der gesamten Bauzeit freizuhalten.

Baustelleneinrichtung:

Wir verweisen hier auf den beigefügten Baustelleneinrichtungsplan.

Für die Baumaßnahme wird kein Kran bauseits gestellt. Wenn nicht anders beschrieben sind notwendige Hebefahrzeuge durch den AN entsprechend seiner Leistung selbst zu beschaffen und mit einzukalkulieren.

Kampfmittel:

Gemäß der Luftbildauswertung des Kampfmittelbeseitigungsdienstes Westfalen-Lippe liegt keine erkennbare Belastung des Baugrundstückes vor.

Ist bei der Durchführung der Bauvorhaben der Erdaushub außergewöhnlich verfärbt oder werden verdächtige Gegenstände beobachtet,
sind die Arbeiten sofort einzustellen und es ist unverzüglich der Kampfmittelbeseitigungsdienst Westfalen-Lippe durch die örtliche Ordnungsbehörde oder Polizei zu verständigen.

2.2 Beschreibung des Projekts

Die Haupterschließung der Anlage erfolgt von Norden über die Jahnstraße. Die Straße läuft parallel zum Gebäude, so dass der Eingang schon direkt von der Straße aus wahrgenommen wird. Vor dem Eingangsbereich befindet sich der zentrale Erschließungsplatz für das Naturfreibad sowie für das Hallenbad. Von hier aus gelangen Besucher zu den jeweiligen Eingängen von Naturfreibad und Hallenbad.  Der Platz bietet durch die Anordnung von Bäumen und Bänken eine hohe Aufenthaltsqualität. Die Ausrichtung des Platzes dient gleichzeitig der Orientierung zu den jeweiligen Eingangsbereichen. Die Erschließung mit PKW sowie die Anlieferung erfolgt über die Jahnstraße.

Der kompakte Baukörper erscheint in Teilen, bedingt durch seine erforderliche Raumhöhe im Bereich der Sprunganlage, als zweigeschossiger Baukörper. Durch die klare Definition des Erdgeschosses und dem gezielten Materialwechsel zum Obergeschoss wirkt das Gebäude weniger massiv. Durch den Einsatz vom großflächig zu öffnenden Fassaden in Richtung Freibad und die Verwendung von natürlichen Materialien gewinnt der Baukörper an Leichtigkeit und fügt sich hervorragend in die stark von der Natur geprägte Umgebung ein. Die von Norden nach Süden ausgerichtete Schwimmhalle wird mit einem leicht geneigten Satteldach versehen, so dass sich für die begrünte Dachfläche eine Photovoltaikanlage in ostwestlicher Ausrichtung anbietet. Über den Nebenräumen wird der durch die Dachform entstandene Raum für die Aufstellung der erforderlichen Lüftungsgeräte genutzt. Durch die unterschiedlichen Traufkanten nimmt der Baukörper Bezug zur vorhandenen Bebauung.

Da der Schwerpunkt in der atmosphärischen Gestaltung der Innenräume liegen wird, sollen für die Außenfassaden überwiegend natürlich wirkende, zurückhaltende Materialien und Farben eingesetzt werden. Dies dient zusätzlich der Rücksichtnahme und Reaktion auf die landschaftliche Umgebung. Durch die großzügigen Verglasungen (Süden und Osten) und die Belichtung durch Dachfenster wird gewährleistet, dass der Badegast das Innere der Halle als Außenraum erleben kann. So wird ein fließender Übergang zwischen Innen und Außen erzeugt.

Der Ersatzneubau beinhaltet die folgenden Funktionsbereiche:

- Schwimmbecken mit vier 25 Meter-Bahnen und einer 3-Meter-Sprunggrube
- Kursbecken mit Hubboden
- Kinderbecken mit Rutsche
- Dampfbad
- Eingangsbereich / Foyer
- Umkleide- und Duschbereich
- Personalbereich und Nebenräume
- Küchenbereich / Kiosk
- Untergeschoß als Technikebene

Ende der projektspezifischen Vorbemerkungen

*Hinweis: 3. Anlagen zum Leistungsverzeichnis*
3. Anlagen zum Leistungsverzeichnis

Folgende Anlagen liegen dem Leistungsverzeichnis als Kalkulationshilfe bzw. zur Übersicht bei:

376.01-ENT-020- Dachaufsicht.pdf
376.01-ENT-021- Erdgeschoss.pdf
376.01-ENT-022- Obergeschoss.pdf
376.01-ENT-023- Untergeschoss.pdf
376.01-ENT-024- Schnitt A-A und B-B.pdf
376.01-ENT-025- Schnitt C-C und D-D.pdf
376.01-ENT-026- Ansicht Nord und Süd.pdf
376.01-ENT-027- Ansicht Ost und West.pdf
376.01-ENT-028- Putzplan Erdgeschoss.pdf
376.01-ENT-029- Deckenspiegel Erdgeschoss.pdf
376.01-ENT-030- Deckenspiegel Obergeschoss.pdf
376.01-ENT-031- Fassadenschnitt 1-3.pdf
376.01-ENT-032- Fassadenschnitt 4-6.pdf
376.01-ENT-033- Estrichplan Erdgeschoss.pdf
376.01-ENT-034- Bodenspiegel Erdgeschoss.pdf
376.01-ENT-035 Putzplan Erdgeschoss.pdf
376.01-ENT-036- EG12-Wandansichten Dusche Herren.pdf
376.01-ENT-037- EG13-Wandansichten WC Herren.pdf
376.01-ENT-038- EG14-Wandansichten WC Damen.pdf
376.01-ENT-039- EG15-Wandansichten Dusche Damen.pdf
376.01-ENT-040- E1G6-Wandansichten Aufsicht_Sanitätsraum.pdf
376.01-ENT-041- EG11-Wandansichten Barrierefreie Umkleide.pdf
376.01-ENT-042- EG04-Wandansichten Unisex WC.pdf
376.01-ENT-043- EG37-Wandansichten Umkleide Herren.pdf
376.01-ENT-044- EG38-Wandansichten WC Herren.pdf
376.01-ENT-045 EG35-Wandansichten Umkleide Damen.pdf
376.01-ENT-046 EG36-Wandansichten WC Damen.pdf
376.01-ENT-047- EG32-WC Kiosk.pdf
376.01-ENT-048- EG23-Windfang SB.pdf
376.01-ENT-049- EG24-Vorraum DB.pdf
376.01-ENT-050- EG25-Dampfbad.pdf
376.01-ENT-051- Trockenbaudetails, Regeldetails.pdf
376.01-ENT-052 Trockenbaudetails, Foyer, Deckenversprung.pdf
376.01-ENT-053- Trockenbaudetails, Foyer, Lüftungskanal.pdf

*Hinweis: 4. Ausführungsfristen*
4. Ausführungsfristen

voraussichtlicher Terminablauf:
gem. VHB-Blatt 214

### Titel 01 Malerarbeiten

#### Bereich 01.01 Hauptgebäude

##### Abschnitt 01.01.01 Anstrich / Wand und Deckenflächen

**Ausführungsbeschreibung 1 Leitbeschreibung Anstricharbeiten**
*Leitbeschreibung Anstricharbeiten*
Maler- und Anstricharbeiten werden auf Kalkzementputz-,
Gipskarton-, Zementbauplatten-, KS- und Betonwandflächen ausgeführt.

Vor Aufnahme der Anstricharbeiten sind die Wandflächen gründlich zu reinigen und zu entstauben.

Die Arbeiten sind in einzelnen Arbeitsgängen durchzuführen.

Alle Kanten, Stösse, Übergänge und Anschlüsse sind
sauber, fachgerecht und im gleichen Aufbau und in der
gleichen Optik auszuführen.

Die Ausführung muss wisch- und spritzwasserfest erfolgen.
Als Anstrichmaterial ist diffusionsoffene und mit Fungizid eingestellte Fassadenfarbe zu verwenden.

Die architektonische Farbgestaltung bezieht sich auf die Farben RAL 1013-Perlweiß und NCS S6005-Y50R.
Die Angaben sind aus architektonisch gestalteter Hinsicht vorgegeben.
Unter Vorlage vergleichbarer Farbgebungen unter Bezugnahme der Hellbezugwerte sind dem AG Farbvorschläge mit Angebotsabgabe einzureichen.

*Hinweis: Anstrich auf Innenputz (Kalkzementputz) und Beton*

**01.01.01.1 Spachtelung ganzflächig / Gips-Spachtelmasse**
Einmalige ganzflächige Spachtelung der vorg. Flächen mit geeignetem Material auf Gipstbasis. Oberfläche abschließend bis zur Glätte schleifen, alles komplett liefern und in fix und fertiger Arbeit fachgerecht ausführen.

Mittlere Schichtdicke : 1-2 mm
Ausführung  : auf Kalkzementputz, raumhoch, in Teilbereichen abzüglich Fliesenspiegel

Spachtelung Qualitätsstufe Q3
Menge: 1530,000 m²

**01.01.01.2 Untergrundvorbehandlung / Grundierung Putz**
Gespachtelte Wandflächen (Qualitätsstufe Q3) mit Grundierung gem.
Herstellerangaben vollflächig, satt und fachgerecht in fertiger Arbeit grundieren.
Grundierung emissionsarm, lösemittelfrei, geruchsneutral, wasserdampfdiffusionsfähig, festigend und haftverbessernd.

Vorherige Untergrundreinigung sowie das Entfernen / Begradigen von unebenen Flächen ist in diese Position mit einzukalkulieren.

angeb. Fabr.:

'............................'
  Bietereintrag
Menge: 1530,000 m²

**01.01.01.3 Grundierung Beton / Sonderformen**
*** Bezugsbeschreibung
Sonderfromen mit Grundierung gem. Herstellerangaben vollflächig, satt und fachgerecht in fertiger Arbeit grundieren.
Grundierung emissionsarm, lösemittelfrei, geruchsneutral, wasserdampfdiffusionsfähig, festigend und haftverbessernd.

angeb. Fabr.:

'............................'
  Bietereintrag
Menge: 10,000 m²

**01.01.01.4 Grundierung / Beton Treppenwangen**
*** wie Position 01.01.01.3
für den Bereich von Treppenwangen

Wangenbreite ca. 30cm
Menge: 20,000 m

**01.01.01.5 Wand / Anstrich/ Silikatfarbe**
Silikat-Innenfarbe, Klasse 3, M
Untergrundvorbehandlung: Untergrund auf Eignung, Trag- sowie Haftfähigkeit prüfen.

emissionsarm, lösemittel- und weichmacherfrei, weiß, konservierungsmittelfrei, hoch wasserdampfdiffusionsfähig, geprüft gemäß AgBB-Schema

Nassabriebbeständigkeit: R-Klasse 3
Kontrastverhältnis (weiß): H10-Klasse 2 (bei 6 m²/l)
Glanzgrad: stumpfmatt
Standardfarbton: satt getönt (Hellbezugswert < 25)
Leitfabrikat: Brillux

angebot. Fabrikat

'.....................................'
  Bietereintrag
Menge: 30,000 m²

**01.01.01.6 Wand / Anstrich Fassadenfarbe / NAB Klasse 2**
*** Bezugsbeschreibung
Wände, Stützen und Laibungen etc. aus Beton-, GK-, zementgebundenen Bauplatten- und gespachtelte Innenputzflächen gem. Herstellerangaben wie folgt beschichten:
- Untergrund säubern, Verunreinigungen ganzflächig
 entfernen
- Grundanstrich der Vorpositionen
- Zwischen- und Schlussbeschichtung gem.  Herstellerangaben
- Farbton weiß bis hellgetönt, matt
- Höhe bis ca. 7,30 m
- Farbe hoch wetterbeständig, wasserverdünnbar,  diffusionsoffen, geruchsarm, unverseifbar und mit  geringer Verschmutzungsneigung
- Kontrastverhältnis Klasse 1
- Nassabriebbeständigkeit Klasse 2

angeb. Fabr.:

'............................'
  Bietereintrag
Menge: 1530,000 m²

**01.01.01.7 Wand / Anstrich Fassadenfarbe / Treppenwangen**
*** wie Position 01.01.01.6
für den Bereich der Treppenwangen.

Wangenbreite ca. 30 cm
Menge: 20,000 m

**01.01.01.8 Sondernformen / Anstrich Dispersionsfarbe**
*** wie Position 01.01.01.6
für die grundierten Flächen der Sonderformen aus Position 01.01.2
Menge: 20,000 m²

**01.01.01.9 Wand / Anstrich / Mehrkostenpreis satt/voll getönten Farbton Braun-Grau**
Mehrkostenpreis zur Grundposition als Zulage für die Ausführung im satt/voll getönten Farbton (Hellbezugswert < 25).

angebot. Fabrikat

'.....................................'
  Bietereintrag

Farbton nach Angabe des Auftraggebers.
Menge: 110,000 m²

**01.01.01.10 Wand / Anstrich Dispersionsfarbe / Laibungen bis 30 cm**
Auftrag des vorbeschriebenen Anstrichsystems für das Aufbringen im Laibungsbereich.
Laibungstiefe: bis ca. 30 cm
Menge: 510,000 m

**01.01.01.11 Wand / Anstrich Magnetfarbe / Kalkzementputz**
Wandanstrich mit magnetischen Eigenschaften auf bauseitigen Kalkzementputz.
Inkl. der hierzu erforderlichen Spachtelung der Putzfläche.

Ort: Personalraum
Menge: 5,000 m²

**01.01.01.12 Wand / Spachtelung / Stb.-Wände (Innen und Außenbereich)**
Vorhandene Stahlbetonwände aus Ortbeton fachgerecht mittels zugelassener Spachtelmasse inkl. notwendiger Grundierung auftragen.

Oberflächenqualität: Q3
Farbe: weiß
Wandhöhe: ca. 3,24 m
Menge: 50,000 m²

**01.01.01.13 Wand / Anstrich Magnetfarbe / Kalkzementputz**
Wandanstrich mit magnetischen Eigenschaften auf bauseitigen Kalkzementputz.
Inkl. der hierzu erforderlichen Spachtelung der Putzfläche.

Ort: Betriebsleiterbüro
Menge: 25,000 m²

**01.01.01.14 Zulage für getönte Ausführung in 3 Farbabstufungen im**
Zulagepreis für getönte Ausführung in 3 Farbabstufungen im Wellenmuster.
leicht bis starkgetönter Anstrich im Waldmuster im Bereich der Wandnieschen in Achse F 13-16+Achse 13 E-F. Ziel ist es ein Waldmuster um die Ecke zu führen. Das Muster darf dabei nicht unterbrochen werden.

Abmessungen:
Höhe: ca. 3m
Breite (gesamt): ca. 13,5 m
Gesamtfläche: 40,50 m²

Farbtonabstufungen gem. Planung

Bereich:
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
Farbmuster in Anlehnung an Bildausschnitt:
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Menge: 1,000 Stk

**01.01.01.15 Grundanstrich auf Spachtelung / Tiefgrund/ Vlies**
Untergrundvorbehandlung:
gespachtelten Untergrund auf Trag- und Haftfähigkeit prüfen.
Flächen säubern.
Grundanstrich mit Grundanstrich mit Acrylat-Copolymer-Hydrosol (Tiefgrund), emissionsarm, tief eindringend, gut verfestigend, alkalibeständig, schnell trocknend,
wasserdampfdiffusionsfähig, geprüft gemäß AgBB-Schema

komplett liefern und in fix und fertiger Arbeit, inkl. erforderlicher Gerüste fachgerecht gem. den Herstellerangaben ausführen.
Menge: 250,000 m²

**01.01.01.16 Vlies + Anstrich / Wände**
Verklebung:
Anstrichvlies aus  Zellstoff- und Textilfasern, kombiniert mit polymeren
Bindemitteln
- PVC- und weichmacherfrei
- glatte Oberfläche
- spannungsarm und dimensionsstabil
- rissüberbrückend
- wasserdampfdiffusionsfähig
- schwerentflammbar B1 nach DIN 4102 gemäß Prüfzeugnis mit
  Gewebekleber auf Basis von Polyvinylacetat-Polymer
- ELF = emissionsarm, lösemittel- und weichmacherfrei
- wasserverdünnbarer Dispersionskleber
- im Systemaufbau mit Gewebe schwer entflammbar B1 bzw.
  nicht brennbar A2
- transparent auftrocknend
- diffusionsfähig
faltenfrei auf Stoß verkleben.
Zwischenanstrich mit hochwertiger Innendispersionsfarbe auf
Acrylat-Copolymerbasis  emissionsarm, lösemittel- und
weichmacherfrei
- muss den  Anforderungen des Ausschusses zur gesundheitlichen
  Bewertung von Bauprodukten (AgBB) entsprechen
- wasserdampfdiffusionsfähig
- frei von foggingaktiven Substanzen
- schwerentflammbar B1 nach DIN 4102 im Systemaufbau mit
  Anstrichvlies
Schlussanstrich  mit gleichem material wie Zwischenanstrich mit
Nassabriebbeständigkeit: Klasse 1
Kontrastverhältnis (weiß): Klasse 1 bei 8 m²/l
Glanzgrad: stumpfmatt
Standardfarbton: weiß
Bauteile: gespachtelte Wände gem. Vorposition

komplett liefern und in fix und fertiger Arbeit, inkl. erforderlicher Gerüste fachgerecht gem. den Herstellerangaben ausführen.
Evtl. Verschnitt ist entsprechend mit einzukalkulieren.
Menge: 250,000 m²

*Hinweis: Hinweis*
Hinweis zur Gesamtleistung
Innenflächen aus  Gipsfaserplatten/ Zementbauplatten/OSB-PLatten

spachteln und mit lösemittel- und weichmacherfreier Dispersionsfarbe, Nassabrieb Klasse 1 nach DIN EN 13300 behandeln.

**01.01.01.17 WA / Grundanstrich auf Spachtelung / Tiefgrund**
Untergrundvorbehandlung:
gespachteltung Untergrung auf  Trag-
und Haftfähigkeit prüfen. Flächen säubern.
Grundanstrich mit Lacryl Tiefgrund
emissionsarm, tief eindringend, gut verfestigend,
alkalibeständig, schnell trocknend,
wasserdampfdiffusionsfähig,
geprüft gemäß AgBB-Schema

Untergründe aus Gipskartonplatten und zementgebundenen Bauplatten sind entsprechend ihrer Beschaffenheit systemgerecht vorzubehandeln. Erforderliche Sperr-, Isolier- oder Haftgrundierungen zur Herstellung eines für die Vliesverklebung und Beschichtung geeigneten Untergrundes sind Bestandteil der Leistung.
Menge: 390,000 m²

**01.01.01.18 WA / Vlies + Anstrich**
Untergrundvorbehandlung: Untergrund auf Eignung, Trag- und Haftfähigkeit prüfen.
Verklebung:
Anstrichvlies aus  Zellstoff- und Textilfasern, kombiniert mit polymeren
Bindemitteln
- PVC- und weichmacherfrei
- glatte Oberfläche
- spannungsarm und dimensionsstabil
- rissüberbrückend
- wasserdampfdiffusionsfähig
- schwerentflammbar B1 nach DIN 4102 gemäß Prüfzeugnis
mit Gewebekleber auf Basis von Polyvinylacetat-Polymer
- ELF = emissionsarm, lösemittel- und weichmacherfrei
- wasserverdünnbarer Dispersionskleber
- im Systemaufbau mit Gewebe schwer entflammbar B1 bzw.
nicht brennbar A2
- transparent auftrocknend
- diffusionsfähig
 faltenfrei auf Stoß verkleben.

Zwischenanstrich mit hochwertiger Innendispersionsfarbe auf Acrylat-Copolymerbasis  emissionsarm, lösemittel- und weichmacherfrei
- muss den  Anforderungen des Ausschusses zur gesundheitlichen Bewertung von Bauprodukten (AgBB) entsprechen
- wasserdampfdiffusionsfähig
- frei von foggingaktiven Substanzen
- schwerentflammbar B1 nach DIN 4102 im Systemaufbau mit Anstrichvlies
Schlussanstrich  mit gleichem material wie Zwischenanstrichmit
Nassabriebbeständigkeit: Klasse 1
Kontrastverhältnis (weiß): Klasse 1 bei 8 m²/l
Glanzgrad: stumpfmatt
Standardfarbton: weiß
Menge: 390,000 m²

**01.01.01.19 WA / Vlies + Anstrich / Leibungen bis 25 cm**
Laibungen an Öffnungen und Nischen, wie in den vorgenannten Positionen (Grundanstrich und Vlies + Anstrich) beschrieben, behandeln.

Leibungstife bis 25 cm
Menge: 34,000 m

**01.01.01.20 WA / Vlies + Anstrich / Mehrkosten Anschnitt Wandbelag**
Mehrkosten zu vorgenannter Positionen für den passgenauen Anschnitt des Vlieses an den Wandsockel aus Fliesen.
Menge: 195,000 m

**01.01.01.21 WA / Vlies + Anstrich / Musterflächen**
Herstellen von Musterflächen zur Festlegung des Farbton nach Angabe des AG
Größe: 1,50 x 1,50 m
Menge: 5,000 Stk

**01.01.01.22 Abkleben der fertigen Wandflächen, Einbaumöbel und Fensterflächen**
Abkleben der oberflächenfertigen Wandfliesen, Einbaumöbel, Fensterflächen inkl. der späteren Beseitigung der Schutzmaßnahmen.
Menge: 375,000 m²

**01.01.01.23 Abdecken von fertigen Bodenflächen mittels Abdeckflies**
Abdecken der oberflächenfertigen Bodenflächen.

(Fliesen und Teppich).
Menge: 1835,000 m²

**01.01.01.24 Wand/ Zulage für Anstrich auf Trockenbau mit Strukturfarbe**
*** wie Position 01.01.01.6
Strukturfarbe durch Anreichern von Zusätzen wie bspw. Quarzsand als Zulage, um eine strukturierte Oberfläche zu erzielen, sodass die Trockenbauwände und Abkofferungen an die mit Kalkzementputz verputzten Wände optisch angeglichen werden. Ziel ist es, dass nach dem Anstrich kein Materialwechsel zwischen dem Anstrich der Trockenbauwand und der verputzer Wand zu sehen ist.
Die Wahl des Zusatzes obliegt dem AN.
Die Arbeiten sind ausschließlich in den von der Bauleitung bzw. dem Auftraggeber festgelegten Bereichen auszuführen. Vor Beginn der Arbeiten ist der Ausführungsbereich mit der Bauleitung abzustimmen.
Menge: 80,000 m²

*Hinweis*

*Hinweis: Decken / Anstrich Fassadenfarbe*

**01.01.01.25 Untergrund vorbereiten, reinigen**
Untergrund als Vorbereitung für die Malerarbeiten von Staub und losen Verschmutzungen befreien.

inkl. kleinteilige Flächen / Friesbereiche,
sowie Deckenabkofferungen und bis zu 2m hohe Lichtkuppelverkleidungen.

Untergrund: GK-Decken (einschl. Zementbauplatten wie z. B. Knauf Auquapanel Cement Skyboard)
Menge: 274,000 m²

**01.01.01.26 Decke / Grundierung Stb. (Innenbereich)**
Rohe Stahlbetondecke (Ortbeton) mit Grundierung gem. Herstellerangaben vollflächig, satt und fachgerecht in fertiger Arbeit grundieren.
Grundierung emissionsarm, lösemittelfrei, geruchsneutral, wasserdampfdiffusionsfähig, festigend und haftverbessernd.

angeb. Fabr.:

'............................'
  Bietereintrag
Menge: 20,000 m²

**01.01.01.27 Decke / Grundierung zementgebundene Bauplatte / Innenbereich**
Deckenflächen aus zementgebundenen Bauplatten (Knauf Aquapanel, Fermacell H20 Powerpanel o.ä.) mit Grundierung gem. Herstellerangaben vollflächig, satt und fachgerecht in fertiger Arbeit grundieren.
Grundierung emissionsarm, lösemittelfrei, geruchsneutral, wasserdampfdiffusionsfähig, festigend und haftverbessernd.

angeb. Fabr.:

'............................'
  Bietereintrag
Menge: 136,000 m²

**01.01.01.28 Decke/ schräg/ Grundierung Stb. (Innenbereich)**
Text wie vorherige Position, hier jedoch für den Bereich Treppenunterseite (Schräge)
Menge: 30,000 m²

**01.01.01.29 Decke / Grundierung Gipskarton**
Deckenflächen aus Gipskartonplatten (GKB und GKBI) mit Grundierung gem. Herstellerangaben vollflächig, satt und fachgerecht in fertiger Arbeit grundieren.
Grundierung emissionsarm, lösemittelfrei, geruchsneutral, wasserdampfdiffusionsfähig, festigend und haftverbessernd.

angeb. Fabr.:

'............................'
  Bietereintrag
Menge: 88,000 m²

**01.01.01.30 Decke / Anstrich Fassadenfarbe (Innenbereich)**
*** Bezugsbeschreibung
Decken, Abkofferungen, Friese etc. als Beton-, GK-, Zementbauplatten- und Innenputzflächen gem Herstellerangaben wie folgt beschichten:
- Untergrund säubern, Verunreinigungen ganzflächig
 entfernen
- Grundierung
- Grundanstrich der Vorpositionen
- Zwischen- und Schlussbeschichtung gem.  Herstellerangaben
- Farbton weiß bis hellgetönt, matt
- Höhe bis ca. 6,00 m
- Farbe hoch wetterbeständig, wasserverdünnbar,  diffusionsoffen, geruchsarm, unverseifbar und mit  geringer Verschmutzungsneigung

angeb. Fabr.:

'............................'
  Bietereintrag
Menge: 274,000 m²

**01.01.01.31 Decke/ schräg/ Anstrich Fassadenfarbe (Innenbereich)**
*** wie Position 01.01.01.30
für die Treppenunterseiten (schräg).
Menge: 30,000 m²

**01.01.01.32 Decke / Spachtelung / Stahlbeton (Innenbereich)**
Vorhandene Stahlbetondecke aus Ortbeton fachgerecht mittels zugelassener Spachtelmasse inkl. notwendiger Grundierung auftragen.
Spachtelungen von Ortbetonbauteilen wie Stahlbetontreppen etc. sind ebenfalls inbegriffen.

Oberflächenqualität: Q3
Farbe: weiß
Deckenhöhe: bis ca 4,00 m
Menge: 20,000 m²

##### Abschnitt 01.01.02 Lackierarbeiten

*Hinweis: Vorbereitung*
Vorbereitung
Verzinkte Stahlflächen durch Ammoniak-Netzmittel-
Wäsche reinigen falls erforderlich). Vor Beginn der
Anstricharbeiten müssen die Flächen vollständig trocken
sein. Alle Verunreinigungen und haftmindernden
Schichten sind restlos zu entfernen.

Grundierung
Aufbringen einer lösungsmittelarmen, dicken, abriebfesten, farbigen 2-Komponenten-Beschichtung auf der
Basis einer Epoxidharz-Kunststoff-Kombination.
Sollschichtdicke = 100 mµ.
Farbton: nach Wahl AG
Verarbeitung entsprechend den Herstellervorschriften.

Deckanstriche
Aufbringen einer witterungsbeständigen und farbtonstabilen, 2-komponenten Deckbeschichtung auf
Polyurethan-Basis mit sehr guter Abriebfestigkeit.
Zahl der Arbeitsgänge: 2.
Sollschichtdicke je Arbeitsgang: 60-80 my.
Farbton: nach Wahl AG
Verarbeitung nach Herstellervorschriften.

angeb. Fabrikat / System:

'............................'
  Bietereintrag

Art und Menge der zu behandelnden Stahlteile sind
nachfolgend beschrieben. Türen sind einschließlich der
Umfassungs- oder Eckzargen zu streichen.

Hinweis:
Hierbei handelt es sich um Außentüren. entsprechende Schutzmaßnahmen sind mit einzurechnen.

**01.01.02.1 Stahltür / 1-flg / 1010 x 2135 mm / U-Zarge /**
Stahlblechtüren inkl. Zarge, verzinkt,
grundiert, behandeln wie vor,
jedoch:
Größe: 1-flg., bis 1.010 x 2.135 mm

Zarge: U-Zarge
MW:  175mm

Ort: Tür T-KG01-1
  -Tür T-KG02-2
  -Tür T-KG02-3
  -Tür T-KG02-4
  -Tür T-KG02-5
  -Tür T-KG02-8
  -Tür T-KG12-1
Menge: 7,000 Stk

**01.01.02.2 Stahltür / 2-flg / 2010 x 2135 mm / U-Zarge /**
Stahlblechtüren inkl. U-Zarge, verzinkt,
grundiert, behandeln wie vor,
jedoch:
Größe: 2-flg., bis 2.01 x 2.135 mm

Zarge: U-Zarge
MW:  175 mm

UG: - Tür T-KG02-6
        - Tür T-KG02-7
        - Tür T-KG05-1
Menge: 3,000 Stk

**01.01.02.3 Stahltür / 2-flg / 2010 x 2260 mm / B-Zarge / Außentür**
Stahlblechtüren inkl. U-Zarge, verzinkt,
grundiert, behandeln wie vor,
jedoch:
Größe: 2-flg., bis 2.01 x 2.26 mm

Zarge: Block-Zarge
MW:  300 mm

UG: - Tür T-KG02-1
Menge: 1,000 Stk

**01.01.02.4 Anstrich von Installationen/Leitungen/Auslässe der Gebäudetechnik**
Installationen der TGA in Teilbereichen wie zuvor beschrieben lackieren/ anstreichen. Die Arbeiten sind nach Absprache mit dem jeweiligen Gewerk auszuführen.

Abmessung:

max. 25 cmx25cm
Menge: 25,000 Stk

##### Abschnitt 01.01.03 Anstrich Böden Anlieferungsschacht

**01.01.03.1 Beschichtung, Boden, ölbeständig**
Beschichtung der Betonsohle mit ölbeständiger 2-komponentiger Beschichtung im Außenbereich, als frost- , tritt und rutschsichere Ausführung(inkl. aller erforderlichen vorbereiteneden Arbeiten) wie folgt:

- Untergrundvorbereitung
- Grundbeschichtung
- Zwischenbeschichtung
- Schlussbeschichtung
inklusive Sockelhochführung 10cm
Farbe : grau

Angebotenes Fabrikat:

'............................'
  Bietereintrag
Menge: 8,000 m²

**01.01.03.2 Beschichtung, Anlieferungsschacht, Rutschhemmend**
Herstellen einer rutschhemmenden Oberflächenbeschichtung R11
auf vorhandener geglätteter Betonfläche im Außenbereich

Vorhandene,  geglättete Betonoberfläche eines
Anlieferungsschachtes fachgerecht vorbereiten und mit einer
dauerhaft rutschhemmenden Beschichtung versehen.

Leistungsumfang:

- Reinigen der vorhandenen Betonoberfläche.
- Entfernen von Schmutz, Staub, Zementschlämme und haftungsmindernden Bestandteilen.
- Anschleifen bzw. Aufrauen der Oberfläche soweit erforderlich.
- Fachgerechtes Absaugen der Fläche.
- Lieferung sämtlicher erforderlicher Materialien.
- Aufbringen der systemzugehörigen Grundierung.
- Vollflächige Quarzsandabstreuung gemäß Herstellervorgaben.
- Entfernen überschüssigen Abstreumaterials nach Aushärtung.
- Auftrag der systemzugehörigen Versiegelung.
- Herstellung einer gleichmäßigen, dauerhaft rutschhemmenden Oberfläche.
- Einschließlich aller Nebenleistungen, Werkzeuge,
Schutzmaßnahmen, Abklebungen und Entsorgung anfallender Reststoffe.
- Farbton nach Wahl des AG aus Standardfarbpalette des Herstellers.

Technische Anforderungen:

- Einsatz im Außenbereich.
- UV- und witterungsbeständig.
- Rutschhemmung mindestens Klasse R11 nach DIN 51130.
- Ausführung gemäß Herstellervorschriften.

Angebotenes Fabrikat:

'............................'
  Bietereintrag
Menge: 22,000 m²

##### Abschnitt 01.01.04 Beschriftung

*Hinweis: Wandbeschriftung*

**01.01.04.1 Wandbeschriftung Einzelbuchstaben/ Schrifthöhe 20cm/ Arial**
Wandbeschriftung mittels Latexfarbe

Schriftart:  Arial
Schrifthöhe:  ca. 20 cm
Schriftbreite:  ca. 85 cm
Buchstabenstärke: 0,6 cm
Ausrichtung:  waagerecht
Untergrund:  Dispersionsfarbe auf KZ-Putz  (gespachtelt Q3)
Text:  z.B: "Umkleide"; "Herren"; "Damen"
Farbe:  nach Wahl AG

Farbe ist volldeckend mittels selbst zu erstellender Schablone/Vorlage aufzutragen.
Menge: 200,000 Stk

**01.01.04.2 Wandbeschriftung Einzelsymbole/Piktogramme Höhe bis 30cm**
Wandbeschriftung mittels Latexfarbe

Schriftart:  Arial
Schrifthöhe:  ca. 20 cm
Schriftbreite:  ca. 85 cm
Buchstabenstärke: 0,6 cm
Ausrichtung:  waagerecht
Untergrund:  Dispersionsspachtel auf KZ-Putz
Text:  z.B: ">>"; "<<"; oder Piktogram
Farbe:  nach Wahl AG

Farbe ist volldeckend mittels selbst zu erstellender Schablone/Vorlage aufzutragen.
Menge: 20,000 Stk

#### Bereich 01.02 Sonstiges

**01.02.1 Gerüststellung bis 7,50 m**
Stellen von Standgerüsten bzw. Rollgerüsten nach Wahl AN mit mehreren Lagen gemäß UVV zur Durchführung der im LV genannten Arbeiten, inkl. Vorhaltung für die Arbeitszeit komplett in fertiger Arbeit.
Arbeitshöhe bis max. 7,00 m.
Menge: 2,000 Stk

**01.02.2 Elastische Verfugung**
Versiegelung im Bereich der abgehängten GK-Decken
bzw. -Wänden zu anderen Bauteilen sowie im Übergangsbereich der Türzargen zum angrenzenden Putz und im Übergangsbereich von den Fliesen zum darüber liegenden Putz mit überstreichbarem,
elastischem Material.

angeb. Fabrikat:

'............................'
  Bietereintrag
Menge: 2450,000 m

**01.02.3 Musterflächen Farbe**
Herstellen von Musterflächen an vorhandene geputzte Innenwände bzw. Trockenbau.

Größe 1,50m x 1,50m
Menge: 10,000 Stk

**01.02.4 Mehrkosten Malerarbeiten im Umkleidetrackt (Mobiliar)**
In dem jeweiligen Umkleidetrackt befindet sich zum Zeitpunkt der Malerarbeiten bereits die Umkleideschränke und Trennwandanlagen.
Die Mehrkosten für die Malerarbeiten Decke und Wände ist in diese Position einzukalkulieren.

Ort: Hallenbadumkleiden
Menge: 1,000 Stk

**01.02.5 Dokumentation**
Die Dokumentation soll mind. folgende Punkte
beinhalten:
- den Nachweis über die verwendeten Materialien
 inkl. der Technischen Merkblätter, RAL-Farbtöne,
 etc.
-  eventuell wichtige  Hinweise für den Betreiber
-  Reinigungs- und Pflegeanweisungen
- Prüfzeugnisse jegl. Art
-  Fachunternehmererklärung
- etc.

sämtliche Unterlagen sind in je einem Ordner,
sauber gegliedert mit Inhaltsangabe, 2-fach,
mit der Schlussrechnung abzugeben.
Menge: 1,000 Stk

### Titel 02 Bodenbelagsarbeiten

#### Bereich 02.01 Bodenbelagsarbeiten

##### Abschnitt 02.01.01 EG

###### Bereich 02.01.01.01 Untergrundvorbereitungen

*Hinweis: --- Bereich Zementestrich ---*

**02.01.01.01.1 Zementestrich / Estrichflächen fräsen**
Bauseitige Estrichflächen aus Zementestrich mittels
Estrichfräse oder Diamantschleifscheiben von
Sinterflächen  befreien,  einschl.Absaugen mit speziellen
Industrie-Großsauger und fachgerechter Entsorgung von
anfallendem Bauschutt.
Menge: 19,000 m²

**02.01.01.01.2 Zementestrich / Arbeitsfugen und Risse schließen**
Schwind- und  Arbeitsfugen, sowie Spannungsrisse im
Untergrund schließen.
Risse und Fugen mechanisch aufweiten und im Abstand von
ca. 40 cm Querfugen zum Riss ca. 10 cm lang und bis zu
1/3 der Estrichdicke einschneiden. Bewehrungstreifen in
die Querfugen einbringen und mit 2 K Reaktionsharz
Wulff 2 K-EP-2100 ausfüllen und mit Quarzsand
abstreuen.

Um die Massen einwandfrei zu dokumentieren ist vor
Ausführung der Arbeiten ein Aufmass mit der örtlichen
Bauleitung zwingend zu vereinbaren.
Menge: 10,000 m

**02.01.01.01.3 Zementestrich / Bewegungsfugen schließen**
Bewegungsfuge in Estrichfläche mit Kunstharzvergussmasse vergießen, sowie Armierungsstäbe einschneiden und verspachteln,
ca. 3 Stahlstäbe/m.
Menge: 4,000 m

**02.01.01.01.4 Zementestrich / Feuchtigkeitssperre**
Auftragen von 2-Komponenten Epoxidharz, lösemittelfrei, sehr emissionsarm und frei von Benzylalkohol, gegen überhöhte Restfeuchtigkeit um so die Bauzeit zu verkürzen
Fabrikat

'............................'
  Bietereintrag
Menge: 5,000 m²

**02.01.01.01.5 Zementestrich/ Haftbrücke**
Liefern und auftragen einer Haftbrücke für die nachfolgenden Spachtel- und Bödenbeläge.

Untergrund: Zementestrich
Menge: 19,000 m²

**02.01.01.01.6 Zementestrich / spachteln v. Fehlstellen / Zement / 1-5 mm**
Spachteln von Fehlstellen (Unebenheiten) in Estrichflächen mit Spachtelmasse,
Spachteldicke: 1 - 5 mm
Material: lösungsmittelfreie kunstharzvergütete Zementspachtelmasse
Stuhlrolleneignung: ja
Menge: 5,000 m²

**02.01.01.01.7 Zementestrich / Anschluss Türschiene**
Anschluss an Türschienen durch Anspachteln von
Türanschlägen und Ausgießen von Estrichfugen.
Spaltbreite: ca. 1 - 2 cm
Menge: 2,000 m

**02.01.01.01.8 Zementestrich / Untergrund ausgleichen / 5-10 mm**
Unebenheiten des Untergrundes ausgleichen mit
faserverstärkter Ausgleichsmasse.
Untergrund: Zementestrich
Schichtdicke: 5-10 mm, im Mittel 7,5 mm
Menge: 5,000 m²

**02.01.01.01.9 Zementestrich / spachteln / vollflächig / 1-2 mm**
Spachteln von Estrichflächen mit Spachtelmasse,  vollflächig, sonst wie vor beschrieben,
Spachteldicke: 1 - 2 mm
Menge: 19,000 m²

###### Bereich 02.01.01.02 PVC-Böden (Räume)

**02.01.01.02.1 PVC - Bodenbelag / Vinyl**
Vinyl Bodenbelag als  Planken
200mm x 1200 mm
Nutzschicht: 0,40
Belagstärke: 2,2 mm

Produkt der Planung:
 Tarkett, iD Inspiration 40

Farbe:  Modern Oak Beige

o. glw.

Angebotenes Fabrikat:

'............................'
  Bietereintrag

Liefern und fachgerecht verlegen (grundieren/spachteln) und mit einem lösungsmittelfreien Dispersions-klebstoff gemäß Klebstoffempfehlung des Belagherstellers vollflächig verkleben.
Menge: 19,000 m²

**02.01.01.02.2 PVC - Bodenbelag / Auschnitte / bis 0,1 m²**
*** Bezugsbeschreibung
Herstellen von Ausschnitten in vorgenannten Bodenbelag-Position

Form: rechteckig
Größe: bis 0,1 m²
Menge: 1,000 Stk

**02.01.01.02.3 PVC - Bodenbelag / Ausschnitte / bis 0,25 m²**
*** wie Position 02.01.01.02.2
mit einer Größe von bis zu 0,25 m²
Menge: 2,000 Stk

**02.01.01.02.4 PVC - Bodenbelag / Ausschnitte / bis 0,5 m²**
*** wie Position 02.01.01.02.2
mit einer Größe von bis zu 0,5 m²
Menge: 2,000 Stk

**02.01.01.02.5 PVC - Bodenbelag / Fußleisten**
Kernsockelleiste  aus HDF-Kern, vollummantelt aus chlorfreiem Hochleistungskunststoff mit flexibler Weichlippe zu Wand und Boden

Sockelhöhen: 100 mm; Überdeckung 12,6 mm
Innen- und Außenecken sowie Endkappen sind stanzbar
Farbton: 5012 weiß,
Incl. Befestigung
Untergrund: Stahlbeton bzw. geputze Mauerwerkswände
Zubehör: Nicht erforderlich, Innenecken/Außenecken/Endstücke  sind zu stanzen
Angebotenes Fabrikat

'............................'
  Bietereintrag
Menge: 26,000 m

**02.01.01.02.6 PVC - Bodenbelag / Fußleisten / Mehrkosten Innenecken**
Mehrkosten für die Erstellung/ Zuschnitt passender Innenecken
Menge: 8,000 Stk

**02.01.01.02.7 PVC - Bodenbelag / Fußleisten / Mehrkosten Abschluss an Türzarge**
Mehrkosten für die Erstellung/ Zuschnitt an bauseitige Türzarge
Menge: 4,000 Stk

**02.01.01.02.8 PVC - Bodenbelag / Schützen**
Schützen des fertigen PVC-Bodenbelages mit
Malerabdecktuch.  Stöße mit Panzerband verkleben inkl. entfernen und entsorgen der Schutzlage.
Menge: 19,000 m²

**02.01.01.02.9 PVC - Bodenbelag / Bodenschiene**
Bodenschiene als Belagsabschluss- und Kantenschutzprofil aus Edelstahl 1.4301 (V2A),
mit trapezförmig gelochtem Befestigungsschenkel
und einem sich mit einem 87°-Winkel anschließenden
und einem Abschlussschenkel mit doppelt gefalzter Kopfausbildung aus Edelstahl-Bandmaterial
Profilhöhe: passenden zu vorgenannten Bodenbelägen
als Belagsabschluss
liefern und unter Berücksichtigung der Anwendungs- und
Verarbeitungshinweise des Herstellers fachgerecht
einbauen.
Menge: 2,000 m

**02.01.01.02.10 PVC - Bodenbelag / Bodentürstopper**
Bodentürpuffer liefern und montieren,
Aluminium,
Fabrikat: FSB, Modell 3884, o. glw. Art.
angeb. Fabrikat:

'............................'
  Bietereintrag
Menge: 2,000 Stk

**02.01.01.02.11 PVC- Bodenbelag / Spezialrandstreifen "Silent"**
Selbstklebender Spezialrandstreifen liefern und verlegen.

Zur Vermeidung von Schallbrücken.

Produkt der Planung:
Hersteller: PCI
Produkt: Pecitape Silent 20

oder gleichwertig

'............................'
  Bietereintrag
Menge: 26,000 m

**02.01.01.02.12 PVC - Bodenbelag / Silikon passend gefärbt Übergang zwischen Bodenbelag und Sockel**
Übergang zwischen Bodenbelag und Sockel mit extra zur Bodenbelagsfarbe passend eingefärbtem Silikon versiegeln.
Menge: 26,000 m

#### Bereich 02.02 Stundenlohnarbeiten

*Hinweis: Stundenlohnarbeiten*
Stundenlohnarbeiten dürfen nur auf besondere Anweisung
der Bauleitung ausgeführt werden. Nachweise hierfür
sind arbeitstäglich zur Anerkennung vorzulegen.
Mit der Unterzeichnung dieses Angebotes erklärt der
Bieter rechtsverbindlich, dass die Verrechnungssätze
der Stundenlohnarbeiten unter Beachtung der
preisrechtlichen Vorschriften ermittelt sind und
unabhängig von der Anzahl der abgerechneten Stunden
Gültigkeit haben. Die Verrechnungskosten beinhalten die
Gemeinkosten, Sozialbeiträge, evtl. vermögenswirksame
Leistungen sowie sonstige Nebenkosten.

**02.02.1 Facharbeiterstunden**
Facharbeiterstunden für eventuell erforderliche
Leistungen, die im Leistungsumfang nicht enthalten
sind.
Menge: 20,000 Std

**02.02.2 Helferstunden**
Helferstunden für eventuell erforderliche
Leistungen, die im Leistungsumfang nicht enthalten
sind.
Menge: 20,000 Std

#### Bereich 02.03 Sonstiges

**02.03.1 Dokumentation**
Die Dokumentation soll mind. folgende Punkte beinhalten:
- den Nachweis über die verwendeten Materialien
 inkl. der Technischen Merkblätter, RAL-Farbtöne, etc.
-  eventuell wichtige Hinweise für den Betreiber
-  Reinigungs- und Pflegeanweisungen
- Prüfzeugnisse jegl. Art
-  Fachunternehmererklärung
- Erstellung einer eigenen Türliste mit Raumbezeichnung und Datenblattzuweisung der verwendeten Tür inkl. der entsprechenden Datenblätter.
- Bautagesberichte

sämtliche Unterlagen sind eigenständig digital auf den Poolarserver hochzuladen.
1x Sind die Unterlagen dem BH mittels Ausdruck sauber gegliedert samt Inhaltsverzeichnis bei der Abnahme der Gesamtleistung zu übergeben.
Menge: 1,000 Stk
